# Seguridad y Salud: Urbanización del Polo Científico y Tecnológico de La Laguna

- Formato: FIEBDC-3/2007
- Programa: SISPRE 8.05.10 WINDOWS
- Tipo: presupuesto
- Comentario: OBRA
- Fecha de los precios: 28/07/2014
- Divisa: EUR
- Código: PREEJEMAT (27/10/2008)
Importe: 44159.58

## 1 PROTECCIONES INDIVIDUALES
Importe: 2947.20

**PROT001** Ud Casco de seguridad (26/04/2001, 22/04/2006)
32.000 Ud × 2.05 = 65.60
Casco de seguridad para la construcción, con arnés de sujeción, según R.D. 773/97. Homologado y marcado con certificado CE.

| Medición | Uds. | Parcial |
|---|---|---|
| NA=nºde años 15 meses efectivos |  |  |
| NO=nº Obreros 15 OBREROS |  |  |
| fórmula: A*(1.8*15) | 1.000 | 27.000 |
| RESTO | 5.000 | 5.000 |
| Total |  | 32.000 |

**PROT003** Ud Gafa antipolvo y anti-imp (26/04/2001, 18/01/2011)
9.000 Ud × 2.60 = 23.40
Gafa antipolvo y anti-impactos.

| Medición | Uds. | Parcial |
|---|---|---|
| NA=nºde años 15 meses efectivos |  |  |
| NO=nº Obreros 15 OBREROS |  |  |
| fórmula: A*(1*15) | 0.600 | 9.000 |
| Total |  | 9.000 |

**PROT005** Ud Mascarilla resp.antipolvo (26/04/2001)
9.000 Ud × 2.50 = 22.50
Mascarilla respiración antipolvo.

| Medición | Uds. | Parcial |
|---|---|---|
| NA=nºde años 15 meses efectivos |  |  |
| NO=nº Obreros 15 OBREROS |  |  |
| fórmula: A*(1*15) | 0.600 | 9.000 |
| Total |  | 9.000 |

**PROT006** Ud Filtro mascarilla antipol (26/04/2001)
270.000 Ud × 0.50 = 135.00
Filtro para mascarilla antipolvo.

| Medición | Uds. | Parcial |
|---|---|---|
| 30 filtros por mascarilla |  |  |
| fórmula: A*(9) | 30.000 | 270.000 |
| Total |  | 270.000 |

**PROT007** Ud Protector auditivo. (26/04/2001, 30/09/2005)
10.000 Ud × 6.60 = 66.00
Protector auditivo auricular 33 dB según normativa.

| Medición | Uds. | Parcial |
|---|---|---|
| ESTIMADO | 10.000 | 10.000 |
| Total |  | 10.000 |

**PROT008** Ud Cinturón de seguridad. (26/04/2001, 30/09/2005)
2.000 Ud × 28.00 = 56.00
Cinturón de seguridad de suspensión con un punto de amarre (amortizable en 4 usos), según R.D. 773/97. Homologado y marcado con certificado CE.

| Medición | Uds. | Parcial |
|---|---|---|
| Estimado | 2.000 | 2.000 |
| Total |  | 2.000 |

**PROT010** Ud Mono o buzo de trabajo. (26/04/2001)
63.000 Ud × 10.00 = 630.00

| Medición | Uds. | Largo | Parcial |
|---|---|---|---|
| REPOSICIC. 6 MES- 15 meses |  |  |  |
| Obreros | 3.000 | 15.000 | 45.000 |
| Maquinistas | 3.000 | 4.000 | 12.000 |
| RESTO | 3.000 | 2.000 | 6.000 |
| Total |  |  | 63.000 |

**PROT016** Ud Par guantes dieléctricos. (26/04/2001)
6.000 Ud × 28.00 = 168.00
Par de guantes dieléctricos.

| Medición | Uds. | Parcial |
|---|---|---|
| ESTIMADO | 6.000 | 6.000 |
| Total |  | 6.000 |

**PROT017** Ud Par guantes de goma finos (26/04/2001)
36.000 Ud × 1.05 = 37.80
Par de guantes de goma finos.

| Medición | Uds. | Parcial |
|---|---|---|
| 15 obreros- 15 meses efectivos |  |  |
| fórmula: A*(2.4*15) | 1.000 | 36.000 |
| Total |  | 36.000 |

**PROT029** Ud Par guantes de cuero. (26/04/2001)
54.000 Ud × 2.60 = 140.40
Par de guantes de cuero.

| Medición | Uds. | Parcial |
|---|---|---|
| 15 obreros- 15 meses efectivos |  |  |
| fórmula: A*(3.6*15) | 1.000 | 54.000 |
| Total |  | 54.000 |

**PROT021** Ud Par botas segurid.cuero. (26/04/2001)
26.000 Ud × 28.00 = 728.00
Par botas de seguridad de cuero.

| Medición | Uds. | Parcial |
|---|---|---|
| 15 obreros- 15 meses efectivos |  |  |
| fórmula: A*(1.4*15) | 1.000 | 21.000 |
| Resto | 5.000 | 5.000 |
| Total |  | 26.000 |

**PROT019** Ud Par botas impermeables. (26/04/2001)
18.000 Ud × 7.25 = 130.50
Par botas impermeables al agua y a la humedad.

| Medición | Uds. | Parcial |
|---|---|---|
| ESTIMADO | 15.000 | 15.000 |
|  | 3.000 | 3.000 |
| Total |  | 18.000 |

**PROT022** Ud Par botas dieléctricas. (26/04/2001)
6.000 Ud × 25.00 = 150.00

| Medición | Uds. | Parcial |
|---|---|---|
| ESTIMADO | 6.000 | 6.000 |
| Total |  | 6.000 |

**PROT030** Ud Traje impermeable (26/04/2001)
18.000 Ud × 7.50 = 135.00

| Medición | Uds. | Parcial |
|---|---|---|
| ESTIMADO | 15.000 | 15.000 |
|  | 3.000 | 3.000 |
| Total |  | 18.000 |

**PROT027** Ud Chaleco reflectante. (26/04/2001, 04/06/2011)
63.000 Ud × 5.00 = 315.00

| Medición | Uds. | Largo | Parcial |
|---|---|---|---|
| REPOSICIC. 6 MES- 15 meses efectivos |  |  |  |
| Obreros | 3.000 | 15.000 | 45.000 |
| Maquinistas | 3.000 | 4.000 | 12.000 |
| RESTO | 3.000 | 2.000 | 6.000 |
| Total |  |  | 63.000 |

**PROT028** Ud Par de brazaletes reflectantes. (26/04/2001)
4.000 Ud × 5.00 = 20.00

| Medición | Uds. | Parcial |
|---|---|---|
| ESTIMADO | 4.000 | 4.000 |
| Total |  | 4.000 |

**PROT002** Ud Pantalla segur. soldador (26/04/2001, 22/04/2006)
2.000 Ud × 15.00 = 30.00
Pantalla de seguridad para soldador.

**PROT004** Ud Gafa segurid. oxicorte (26/04/2001, 27/03/2010)
2.000 Ud × 12.00 = 24.00
Gafa de seguridad para oxicorte.

**PROT013** Ud Par manguitos soldador. (26/04/2001)
2.000 Ud × 10.00 = 20.00
Par de manguitos para soldador.

**PROT014** Ud Par polainas soldador. (26/04/2001)
2.000 Ud × 10.00 = 20.00
Par de polainas para soldador

**PROT015** Ud Par guantes soldador. (26/04/2001)
2.000 Ud × 7.50 = 15.00
Par de guantes para soldador.

**PROT012** Ud Mandil cuero soldador. (26/04/2001)
1.000 Ud × 15.00 = 15.00
Mandil de cuero para soldador.

## 2 PROTECCIONES COLECTIVAS
Importe: 10555.13

**COLE010** Ud Cartel ind.riesgo 30x30cm. (26/04/2001, 19/11/2008)
15.000 Ud × 5.50 = 82.50
Cartel metálico indicativo de riesgo de 30x30 cm. incluida la colocación.

| Medición | Uds. | Parcial |
|---|---|---|
| ESTIMADO | 15.000 | 15.000 |
| Total |  | 15.000 |

**COLE066** M Cordón balizamiento refle (24/11/2001, 31/01/2004)
3000.000 M × 0.29 = 870.00
Cordón de balizamiento reflectante, incluido soporte, colocación y desmontaje.

| Medición | Uds. | Parcial |
|---|---|---|
| EN DELIMITACION DE TAJOS | 3000.000 | 3000.000 |
| Total |  | 3000.000 |

**COLE065** Ml Malla de polietileno tipo Masnet de color naranja de 1.20 m. (13/02/2003, 26/04/2001, 29/07/2008)
1500.000 Ml × 0.81 = 1215.00
Malla de polietileno tipo Masnet de color naranja de 1.00 m. de altura y equipo de montantes metálicos, totalmente instalada.

| Medición | Uds. | Parcial |
|---|---|---|
| EN DELIMITACION DE TAJOS | 1500.000 | 1500.000 |
| Total |  | 1500.000 |

**COLE016** Ud VALLA AUTOMA METALICA DE PEATONES DE 2.50 M. (13/02/2003, 26/04/2001, 17/12/2008)
50.000 Ud × 17.64 = 882.00
Valla autónoma metálica de 2,50 m. de longitud para contención de peatones, incluida la colocación. ( Imputación del 40 por ciento sobre precio de material).

| Medición | Uds. | Parcial |
|---|---|---|
| EN OBRA | 50.000 | 50.000 |
| Total |  | 50.000 |

**COLE030** H Brigada de seguridad. (26/04/2001, 04/06/2011)
165.000 H × 14.23 = 2347.95
Brigada de seguridad empleada en mantenimiento y reposición de protecciones.

| Medición | Uds. | Parcial |
|---|---|---|
| 15 MESES EFECTIVOS |  |  |
| fórmula: A*(15*22) | 0.500 | 165.000 |
| 0.5 HORAS/DIA |  |  |
| Total |  | 165.000 |

**COLE0181** Ud ALQUILER MENSUAL DE CHAPA 3.00X2.00 PASOS COCHES (12/01/2002, 26/04/2001, 31/01/2004)
4.000 Ud × 30.42 = 121.68
Alquiler mensual de chapa de de acero de 3.00x2.00x15 mm. de espesor para pasos provisionales de tráfico rodado, colocada con parte proporcional de barandillas.

| Medición | Uds. | Largo | Parcial |
|---|---|---|---|
| EN PASOS DE PROPIEDADES CAMINO LAS MANTECAS | 4.000 | 1.000 | 4.000 |
| 4 UDS - 1 MESES |  |  |  |
| Total |  |  | 4.000 |

**COLE0321** M3 AGUA RIEGOS ANTIPOLVO. (26/04/2001, 22/04/2006)
1587.460 M3 × 1.56 = 2476.44
Agua potable empleada en riegos antipolvo, realizados por medio de una instalación de conducciones y dispositivos de emisión o por riego con camión cuba. Total coste con parte proporcional de conducciones de captación, transporte, equipos y accesorios hidráulicos, camión cuba y personal.

**COLE103** M2 Tapa provisional de arquetas, pozos y huecos. Form (12/09/2010)
9.375 M2 × 9.55 = 89.53
Tapa provisional de arquetas, pozos y huecos. Formada por tablones de madera de 20x5 cm. y armados con traveseros clavados. Totalmente terminado con parte proporcional de montaje y retirada a almacén.

| Medición | Uds. | Largo | Ancho | Parcial |
|---|---|---|---|---|
| TAPAS POZOS | 6.000 | 1.250 | 1.250 | 9.375 |
| Total |  |  |  | 9.375 |

**COLE055** ML Red de mallazo e IPN-80 (02/01/2002, 26/04/2001, 11/07/2011)
50.000 ML × 32.71 = 1635.50
Red de mallazo electrosoldado de 2 metros de altura, en delimitación y protección del área de trabajo, de 15x15 Ý 8 mm con soporte de 2.50 m. y jabalcón de 2.00 m de perfiles IPN-80 equidistantes cada metro y con macizos de anclaje prefabricados de 50x50x30 cm., totalmente terminado, <<supuesto 2 usos>>, montaje y desmontaje e incluso tela de arpillera en protección visual.

**COLE060** Ml Barandilla de protección de escaleras (02/01/2002, 26/04/2001, 11/07/2011)
20.000 Ml × 8.14 = 162.80
Barandilla de protección de escaleras con travesaños de tabla de madera, fijada con soportes de montantes metálicos de mordaza, totalmente colocado e incluso desmontaje.

**COLE0600** Ml Barandilla de protección de estructuras (02/01/2002, 26/04/2001, 02/09/2010)
20.000 Ml × 4.73 = 94.60
Barandilla de protección del borde de la estructura de 1 metro de altura, con soportes metálicos y tres travesaños de tabla de madera, fijada con soportes de montantes metálicos de mordaza. De acuerdo con la normativa vigente. totalmente colocado e incluso parte proporcional de desmontaje.

**COLE025** Ud Pórtico limitación altura (26/04/2001, 11/07/2011)
1.000 Ud × 331.13 = 331.13
Pórtico de limitación de altura a 4 metros, compuesto por perfiles metálicos IPN-140 y poste redondo en horizontal con cinta de balizamiento, incluso pintura, montaje y desmontaje.

**COLE026** M2 Red protec.vanos laterale (26/04/2001, 21/10/2008)
50.000 M2 × 2.09 = 104.50
Red horizontal de protección de vanos laterales de paso elevado, incluidos montaje y desmontaje

**COLE027** ML Estruc. sujeción cint.seg (26/04/2001, 21/10/2008)
25.000 ML × 5.66 = 141.50
Estructura de tubo para sujeción de cinturón de seguridad, apoyado en tubos horizontales de 1 m. de altura, placas de anclaje, montaje y desmontaje.

## 3 REGULACION DEL TRAFICO
Importe: 1216.75

**COLE0192** Día ALQUILER NEW JERSEY de 600 mm. 3 METROS (13/02/2003, 27/02/2000, 04/05/2004)
600.000 Día × 0.66 = 396.00
Alquiler de módulo de barrera rígida transportable modelo New Jersey, de 3 metros de longitud y sección de 600 mm. de base y 850 mm. de altura, equipadas con dispositivo de unión de pletina y pasador.

| Medición | Uds. | Largo | Ancho | Parcial |
|---|---|---|---|---|
| CAMINO LAS MANTECAS |  |  |  |  |
| 20 BARRERAS DE 3 METROS | 20.000 | 1.000 | 30.000 | 600.000 |
| 1 MESES DE ALQUILER |  |  |  |  |
| Total |  |  |  | 600.000 |

**COLE019** Ud MONTAJE O DESMONTAJE DE New Jersey, de 3 metros de longitud ( TTE+MONTAJE 1500 PTS/METRO) (13/02/2003, 27/02/2000, 03/10/2008)
20.000 Ud × 4.58 = 91.60
Operación de montaje, o desmontaje, de módulo de barrera rígida transportable modelo New Jersey, de 3 metros de longitud y sección de 600 mm. de base y 850 mm. de altura, equipada con dispositivo de unión de pletina y pasadores, operaciones de carga <<o desmontaje>>, transporte a acopio o al lugar de empleo, descarga y montaje, totalmente terminada incluso con parte proporcional de nuevos pasadores y pletinas empleados en la operación.

| Medición | Uds. | Largo | Parcial |
|---|---|---|---|
| CAMINO LAS MANTECAS |  |  |  |
| MONTAJES Y DESMONTAJES | 1.000 | 20.000 | 20.000 |
| Total |  |  | 20.000 |

**TRAFICO022** Ud Baliza luminosa fijaTL-10 (02/09/2003, 24/11/2001, 03/10/2008)
5.000 Ud × 3.71 = 18.55
Imputación en esta obra del luz amarilla fija y autónoma, Tipo TL-10, incluida la colocación. ( Imputación del 40 por ciento sobre precio de material).

| Medición | Uds. | Parcial |
|---|---|---|
| CAMINO LAS MANTECAS |  |  |
| SEÑALIZACION NOCTURNA | 5.000 | 5.000 |
| Total |  | 5.000 |

**TRAFICO017** Ud PANEL TB-1- 195x95 IMPUTACION 50% (28/08/2002, 26/04/2001, 04/03/2006)
5.000 Ud × 41.90 = 209.50
Imputación en esta obra de vallas normalizada de desviación de tráfico, panel TB-1 reflexivo de 195x95 cm., totalmente equipado con pies y postes. ( Imputación del 40 por ciento sobre precio de material).

| Medición | Uds. | Parcial |
|---|---|---|
| CAMINO LAS MANTECAS |  |  |
| VALLAS DESVIACION DEL TRAFICO | 5.000 | 5.000 |
| Total |  | 5.000 |

**SEÑAL002** Ud Señal lado 90 cm..TRIPODE TIPO TP (28/08/2002, 26/04/2001, 03/10/2008)
3.000 Ud × 26.02 = 78.06
Imputación en esta obra de señales de peligro de 90 cm. de lado, de acero galvanizado con film reflexivo, color amarillo, con trípode metálico. Señal Tipo TP clasificación normal. ( Imputación del 40 por ciento sobre precio de material).

| Medición | Uds. | Parcial |
|---|---|---|
| CAMINO LAS MANTECAS |  |  |
| TP-18 | 1.000 | 1.000 |
| TP-17 | 1.000 | 1.000 |
| R-1 | 1.000 | 1.000 |
| Total |  | 3.000 |

**SEÑAL004** Ud Señal Ø 60 cm..TRIPODE TIPO TR (28/08/2002, 26/04/2001, 17/12/2009)
1.000 Ud × 29.74 = 29.74
Imputación en esta obra de señales de prohibición o obligación de 60 cm. de diámetro, de acero galvanizado con film reflexivo, color amarillo, con trípode metálico. Señal Tipo TR clasificación normal. ( Imputación del 40 por ciento sobre precio de material).

| Medición | Uds. | Parcial |
|---|---|---|
| CAMINO LAS MANTECAS |  |  |
| SEÑAL TR301 | 1.000 | 1.000 |
| Total |  | 1.000 |

**TRAFICO110** Ud CARTEL CROQUIS TIPO TS-210 DE 1.70x1.20m (06/10/2003, 27/02/2000, 03/10/2008)
1.000 Ud × 177.15 = 177.15
Cartel croquis reflexivo de 1.70x1.20 m. con postes galvanizados de 80x40x2 mm., incluso p.p. de tornillería, anclaje y base de hormigón. Totalmente terminado. Tipo TS-210.

| Medición | Uds. | Parcial |
|---|---|---|
| CAMINO LAS MANTECAS |  |  |
| MARCA TS-220 | 1.000 | 1.000 |
| Total |  | 1.000 |

**TRAFICO031** H Peón en señalización, equipado con banderolas o transmisor. (07/09/2003, 24/11/2001, 10/02/2006)
15.000 H × 14.41 = 216.15
Peón en señalización, equipado con chaleco luminiscente, banderola (señal TM-1), y/o transmisor.

| Medición | Uds. | Parcial |
|---|---|---|
| CAMINO LAS MANTECAS |  |  |
| ESTIMADO TAJOS PUNTUALES | 15.000 | 15.000 |
| Total |  | 15.000 |

## 4 INSTALACIONES DE HIGIENE-BIENESTAR
Importe: 16638.10

**CRVER001** m MALLA GALVANIZADA ST 50/14 DE 2,00 m (08/07/2014)
400.000 m × 14.18 = 5672.00
m. Valla de cerramiento de obra con enrejado metálico galvanizado en caliente de malla simple torsión, trama 50/14 de 2,00 m de altura y postes de tubo de acero galvanizado por inmersión, de 48 mm de diámetro y tornapuntas de tubo de acero galvanizado de 32 mm de diámetro, totalmente montada y recibido con mortero de cemento M-4, tensores, grupillas y accesoríos. (Amortización una puesta).

**INST013** Ud MODULO ASEOS (26/04/2001, 20/01/2005)
15.000 Ud × 100.00 = 1500.00
Alquiler mensual de modulo prefabricado de aseos, de 6,00x2,38x2,30 m. de panel de acero lacado y aislamiento de poliuretano de 35 mm., paredes vestidas con tablero fenólico, pavimento de lamas galvanizado, con instalación de lampistería, 4 lavabos de dos grifos, 2 inodoros, 4 duchas, espejos, banco de 1,00x0,50 m., papelera, toalleros, jaboneras y portarrollos, instalación eléctrica con puntos de luz, interruptores y protección diferencial, equipo dilacerador y conexión a fosa séptica, totalmente equipado y a disposición.

| Medición | Uds. | Largo | Parcial |
|---|---|---|---|
| 1 INSTALACIONES - 15 MESES | 1.000 | 15.000 | 15.000 |
| Total |  |  | 15.000 |

**INST014** Ud Modulo COMEDOR (26/04/2001, 22/04/2006)
15.000 Ud × 100.00 = 1500.00
Alquiler mensual de modulo prefabricado de comedor, de 6,00x2,38x2,30 m. de panel de acero lacado y aislamiento de poliuretano de 35 mm., paredes revestidas con tablero fenólico, pavimento de lamas de acero galvanizado con aislamiento de fibra de vidrio y tablero fenólico, con instalación de lampistería, lavamanos de dos senos con grifo, 2 papeleras e instalación eléctrica con puntos de luz, interruptores y protección diferencial, totalmente equipado y a disposición.

| Medición | Uds. | Largo | Parcial |
|---|---|---|---|
| 1 INSTALACIONES - 15 MESES | 1.000 | 15.000 | 15.000 |
| Total |  |  | 15.000 |

**INST015** Ud Modulo vestuarios (26/04/2001, 22/04/2006)
15.000 Ud × 100.00 = 1500.00
Alquiler mensual de modulo prefabricado de vestuarios, de 6,00x2,38x2,30 m. de panel de acero lacado y aislamiento de poliuretano de 35 mm., paredes revestidas con tablero fenólico, pavimento de lamas de acero galvanizado con aislamiento de fibra de vidrio y tablero fenólico, instalación eléctrica con puntos de luz, interruptores y protección diferencial, totalmente equipado y a disposición.

| Medición | Uds. | Largo | Parcial |
|---|---|---|---|
| 1 INSTALACIONES - 15 MESES | 1.000 | 15.000 | 15.000 |
| Total |  |  | 15.000 |

**INST012** Ud Recipiente recogida basur (26/04/2001, 17/12/2009)
1.000 Ud × 40.00 = 40.00
Recipiente para recogida de basuras.

**INST009** Ud Mesa madera 10 personas (26/04/2001)
2.000 Ud × 110.00 = 220.00
Mesa de madera con capacidad para diez personas.

**INST010** Ud Banco madera 5 personas (26/04/2001)
4.000 Ud × 30.00 = 120.00
Banco de madera con capacidad para cinco personas.

**INST022** Ud Calienta comidas 15 servi <<coste imputado 10%>> (26/04/2001, 17/12/2008)
1.000 Ud × 100.80 = 100.80
Calienta comidas para 15 servicios, colocado. (5% coste imputado a esta obra como parte proporcional del periodo utilizado según mediciones).

**INST003** Ud Radiador infrar. 1000 W (03/01/2002, 26/04/2001, 04/07/2009)
2.000 Ud × 33.08 = 66.16
Radiador de infrarrojos, 1000 W, totalmente instalado.

**INST011** Ud Acometida agua y energia (26/04/2001, 17/12/2008)
1.000 Ud × 125.00 = 125.00
Acometida de agua y energía eléctrica para vestuario y comedor totalmente terminado y en servicio.

**INST0041** Ud ALQUILER DE TAQUILLA METALICA CON LLAVE (17/03/2003, 31/01/2001, 20/01/2005)
285.000 Ud × 2.21 = 629.85
Alquiler de un mes de taquilla metálica individual con llave, transporte y retirada al final de las obras.

| Medición | Uds. | Largo | Parcial |
|---|---|---|---|
| 15 obreros- 15 meses efectivos | 15.000 | 15.000 | 225.000 |
| maquinistas y resto | 10.000 | 6.000 | 60.000 |
| Total |  |  | 285.000 |

**INST001** Ud Extintor polvo polivalent (26/04/2001, 22/04/2006)
3.000 Ud × 156.13 = 468.39
Extintor de polvo químico ABC, polivalente antibrasa, de eficacia 34A/233B, de 6 kg de agente extintor, con soporte, manómetro comprobable y boquilla con difusor, según UNE 23110. incluso soporte y colocación.

**COLE033** H Brigada limpieza y conser (26/04/2001, 20/10/2008)
330.000 H × 14.23 = 4695.90
Brigada de limpieza y conservación de instalaciones.

| Medición | Uds. | Parcial |
|---|---|---|
| 15 MESES EFECTIVOS -22 DIAS |  |  |
| fórmula: A*(1*22) | 15.000 | 330.000 |
| 1 HORAS/DIA |  |  |
| Total |  | 330.000 |

## 5 MEDICINA PREVENTIVA Y FORMACIÓN.
Importe: 12802.40

**COLE040** Ud Reconocimiento médico. (26/04/2001)
20.000 Ud × 45.00 = 900.00
Reconocimiento médico obligatorio.

| Medición | Uds. | Parcial |
|---|---|---|
| MAX PERSONAL | 15.000 | 15.000 |
| BAJAS Y RESTO | 5.000 | 5.000 |
| Total |  | 20.000 |

**COLE041** Ud Botiquín instal.en obra. (26/04/2001)
2.000 Ud × 25.00 = 50.00
Botiquín instalado en obra.

**COLE042** Ud Reposición material sanit (26/04/2001)
3.000 Ud × 30.00 = 90.00
Reposición de material sanitario durante el transcurso de la obra.

| Medición | Uds. | Parcial |
|---|---|---|
| REPOSICION CADA SEIS MESES | 3.000 | 3.000 |
| Total |  | 3.000 |

**COLE034** H Formación Segur.e Higiene (26/04/2001, 22/04/2006)
345.000 H × 13.92 = 4802.40
Formación de peón u oficial en materias de Seguridad y Salud en el Trabajo.

| Medición | Uds. | Largo | Parcial |
|---|---|---|---|
| PERSONAL 15 MESES EFECTIVOS | 15.000 | 15.000 | 225.000 |
| MAQUINISTAS Y RESTO | 15.000 | 8.000 | 120.000 |
| Total |  |  | 345.000 |

**COLE039** H Ayudante Técnico Sanitarí (26/04/2001)
120.000 H × 18.00 = 2160.00
Ayudante Técnico Sanitario -dedicación parcial-

| Medición | Uds. | Largo | Ancho | Parcial |
|---|---|---|---|---|
| VISITAS Y ACTUACIONES: 2 horas semana | 15.000 | 4.000 | 2.000 | 120.000 |
| Total |  |  |  | 120.000 |

**COLE0391** H Técnico en Seguridad y Salud en dedicación parcial. (26/04/2001, 02/11/2008)
240.000 H × 20.00 = 4800.00

| Medición | Uds. | Largo | Ancho | Parcial |
|---|---|---|---|---|
| A DISPOSICION 15 MESES - 10 % -160 HORAS MES | 0.100 | 15.000 | 160.000 | 240.000 |
| Total |  |  |  | 240.000 |

| Código | Ud | Descripción | Precio |
|---|---|---|---|
| %BI | % | % Beneficio Industrial | 0 |
| %CC | % | % Control Calidad | 0 |
| %CI | % | % Costes Indirectos (0.00; 6.00; 6.00; 2.00) | 0.00 |
| %GG | % | % Gastos Generales | 0 |
| %HN | % | Honorarios | 0 |

**%IVA** % tipo IVA
Precio: 0
tipo Impuesto Valor Añadido

| Código | Ud | Descripción | Precio |
|---|---|---|---|
| %VAR | % | Varios | 0 |

**%IMPU001** % 40% Imputación a esta obra
Precios: -60.00; 2.00
Porcentaje del 40 por ciento imputable a esta obra del precio del elemento.

**%IMPU0012** % 5% Alquiler mensual
Precios: -95.00; 2.00
Alquiler mensual del valor de compra: Porcentaje del 5 por ciento

**%PCCI001** % Costes indirectos
Precios: 5.00; 2.00
Costes indirectos. 5% (por ciento) sobre todos los componentes del precio.

| Código | Ud | Descripción | Precio |
|---|---|---|---|
| %PCCL001 | % | Clavazón y alambre (10.00; 2.00) | 10.00 |

**%PCCP002** % P.P. de colocación y prue
Precios: 10.00; 2.00
P.P. de colocación y prueba.

| Código | Ud | Descripción | Precio |
|---|---|---|---|
| %PCCP004 | % | P.P. de accesorios. (5.00; 2.00) | 5.00 |
| %PCCP006 | % | p.p de accesorios (20.00; 2.00) | 20.00 |

**%PCCP007** % Montaje y accesorios
Precios: 20.00; 2.00
de montaje y accesorios.

| Código | Ud | Descripción | Precio |
|---|---|---|---|
| %PCCP008 | % | P.P. de accesorios, piezas especiales (5.00; 2.00) | 5.00 |
| %PCCP012 | % | Instalaciones auxiliares (10.00; 2.00) | 10.00 |

**%PCCP016** % P.P Montaje-Accesorios
Precios: 40.00; 2.00
Parte proporcional de tornilleria, pequeño material, accesorios y montaje.

| Código | Ud | Descripción | Precio |
|---|---|---|---|
| %PCCP0181 | % | P.P de montaje y accesorios. (20.00; 2.00) | 20.00 |

**%PCCP019** % P.P. Montaje y accesorios .
Precios: 15.00; 2.00
P.P. de montaje y accesorios.

**%PCPM001** % Herramientas peq. mat.
Precios: 3.00; 2.00
Herramientas y pequeño material. 3% (por ciento) sobre Mano de Obra.

**EBAL003** Ml Cinta balizamiento reflec (material; 11/02/1991)
Precio: 0.15
Cinta de balizamiento reflectante.

**EBAL004** Ud Paleta señal.dos caras re (material; 11/02/1991)
Precio: 16.83
Paleta de señalización a dos caras (reflectante)

**EMOB001** Ud Extintor polvo polivalent (material; 29/07/2008, 11/02/1991)
Precio: 128.74
Extintor de polvo químico ABC, polivalente antibrasa, de eficacia 34A/233B, de 6 kg de agente extintor, con soporte, manómetro comprobable y boquilla con difusor, según UNE 23110. Totalmente equipado incluso soporte.

**EMOB003** Ud Radiador infrarrojos 1000 (material; 11/02/1991)
Precio: 30.00
Radiador infrarrojos de 1000 W.

**EMOB004** Ud Taquilla met.indv.c/llave (material; 20/04/2006, 11/02/1991)
Precio: 50.00
Taquilla metálica individual con llave para ropa y calzado, amortizable en 3 usos.

**EMOB022** Ud Calienta comidas 15 servi (material; 11/02/1991)
Precio: 1600.00
Calienta comidas para 15 servicios.

| Código | Ud | Descripción | Precio |
|---|---|---|---|
| EPOS001 | Ml | Poste IPN-140 galvanizado (material; 30/12/1991, 11/02/1991) | 16.97 |

**EPOS002** Ml Poste red. galv.pint.50mm (material; 29/07/2008, 11/02/1991)
Precio: 0.75
Poste redondo galvanizado y pintado de 50 mm.

**EPOS003** Ml Poste 80x40x2 mm galvaniz (material; 29/07/2008, 11/02/1991)
Precio: 13.12
Poste de 80x40x2 mm galvanizado y pintado.

**ERED001** M2 Red poliamida malla 75x75 (material; 29/07/2008, 11/02/1991)
Precio: 1.00
Red de poliamida de hilo de 4 mm. y malla de 75x75 mm., incluida cuerda de amarre.

**ERED004** Ml Malla polietileno Masnet color naranja 1.20 m. (material; 29/07/2008, 11/02/1991)
Precio: 0.50
Malla de polietileno tipo Masnet de color naranja de 1.20 m. de altura y equipo de montantes metálicos para su instalación.

| Código | Ud | Descripción | Precio |
|---|---|---|---|
| ESOP004 | Ud | Cruceta de sustentación. (material; 11/02/1991) | 12.00 |

**EVAL001** Ud Valla 2,50-1,10 cont.peat (material; 29/07/2008, 11/02/1991)
Precio: 35.00
Valla metálica de 2,50 m. y 1,10 m. de longitud para contención de peatones.

**EVAL003** Ud VALLA TB-1 (material; 11/02/1991)
Precio: 95.00
Panel TB-1 reflexivo de 195X95 cm. señalización peligro de obras, desvíos, en rojo y blanco.

| Código | Ud | Descripción | Precio |
|---|---|---|---|
| MABA001 | M3 | Agua (material; 20/12/2001, 26/10/1990) | 1.20 |

**MABA005** M3 Madera en tablas O TABLONES (material; 02/01/2002, 30/11/1999)
Precio: 275.26
Madera en tablas o tablones para encofrado

**MABA017** Tn Cemento CEM II/B(P) exposición IIa - IIb (material; 19/07/2014)
Precio: 95.00
Cemento CEM II/A-P en exposición IIa y IIb, a granel y transportado a obra y tipo CEM IV/B(P) en sacos.

| Código | Ud | Descripción | Precio |
|---|---|---|---|
| MABA032 | Tn | Arena lavada 0/5 (material; 19/07/2014) | 9.92 |

**MABA070** Kg Acero B-500S o B-500T (material; 05/03/2009, 26/10/1990)
Precio: 0.57
Acero en redondos alta resistencia

**MABA071** Kp ACERO PERFILES LAMINADOS TIPO A.44c <<S.275 JO según UNE-EN-10025>>. (material; 05/03/2009, 26/10/1990)
Precio: 1.05
Acero en perfiles laminados

| Código | Ud | Descripción | Precio |
|---|---|---|---|
| MABA0721 | Kg | Acero pletinas o chapas de 15 mm. de espesor. Material cortado a medida. (material; 15/05/2005, 26/10/1990) | 0.68 |

**MAMA001** m² Malla galv.s/torsión ST50/14-200 (material; 08/07/2014)
Precio: 1.78
Malla galvanizada s/torsión ST50/14-200

**MAPOS001** ud Poste 200 cm tubo acero galv.diam. 48 (material; 08/07/2014)
Precio: 8.09
Poste 200 cm tubo acero galvanizado diam. 48.

**MAPOS002** ud Poste arranque acero galv. de 2,00 m. (material; 08/07/2014)
Precio: 9.87
Poste arranque acero galvanizado de 2,00 m.

**MASN026** Ud Juego torn. barr.seg. (material; 20/10/1999, 28/10/1990)
Precio: 4.27
Juego tornillería barrera seguridad

**MASN030** Ml Poste galv. 80x40x2 mm (material; 20/10/1999, 28/10/1990)
Precio: 10.46
Poste galvanizado 80x40x2 mm

**MOOF001** H Oficial Primera. (mano de obra; 03/11/2014, 23/10/2001, 26/10/1990)
Precio: 13.83
Oficial primera.

| Código | Ud | Descripción | Precio |
|---|---|---|---|
| MOPE001 | H | Peón. (mano de obra; 03/11/2014, 26/10/1990) | 13.16 |

**MQEL001** H Camión con grúa de 6Tn. (maquinaria; 02/01/2002, 26/10/1990)
Precio: 48.08
Camión equipado con grúa de 6 TN.

**MQHR001** H Hormig.movíl hor.250L,15c (maquinaria; 20/12/2001, 26/10/1990)
Precio: 3.61
Hormigonera móvil de eje horizontal de 250 L. y 15 C.V.

**MQMT007** H Camión cist. 10 tn.150 cv (maquinaria; 02/01/2002, 26/10/1990)
Precio: 30.00
Camión cisterna de 10 TN. y 150 CV.

**VAVI0041** Día ALQUILER Módulo New Jersey, de 600 mm. (maquinaria; 14/06/1999)
Precio: 0.60
Alquiler día de módulo de barrera rígida transportable modelo New Jersey, de 3 metros de longitud y sección de 600 mm. de base y 850 mm. de altura, equipadas con dispositivo de unión de pletina y pasadores.

**baliza004** Ud Luz fija ambar (material; 11/02/1991)
Precio: 8.41
Luz fija, totalmente equipada con p.p. de cableado, cuadro, baterías y conexiones.

**señal002** Ud Señal peligro 90 de lado AMARILLA (material; 30/12/1991, 28/10/1990)
Precio: 45.00
Señal peligro reflexiva, E.G, amarilla, de 90 cm., con trípode metálico.

**señal004** Ud Señal Ø 60 AMARILLA (material; 02/01/2002, 28/10/1990)
Precio: 45.00
Señal prohibición - obligación reflexiva E.G, amarilla, de 60 cm.

**señal005** Ud Señal Ø 90 AMARILLA (material; 30/12/1991, 28/10/1990)
Precio: 50.00
Señal prohibición - obligación reflexiva E.G, amarilla de 90 cm.

**señal015** Ud CARTEL INFORMATICO TIPO TS-210. 125x175 (material; 20/12/1991, 28/10/1990)
Precio: 60.00
Señal informativa reflexiva de 125x175 cm. Tipo TS-210

**tripode60-90** Ud Trípode móvil 60-90 cm.. (material; 11/02/1991)
Precio: 14.00
Trípode móvil para discos de 60 cm. ó triangulo de 90 cm.

**ZZAXMO001** M3 Mortero M-4, de 250 kg de cemento. (27/02/2000, 25/04/2006)
Precio: 76.35
Mortero M-4 N/mm2, de dosificación 1: 6, de 250 Kg de cemento CEM IV/A 32,5 R.
